# Gebäudeplanung Sporthalle Schlotheim_neu
Angebotsaufforderung (GAEB DA XML 3.2, DA83)
Projekt: 016_2024
Währung: EUR
Vergabeart: Öffentliche Ausschreibung
Eröffnung: 27.03.2026 12:00:00
Ende der Zuschlagsfrist: 27.04.2026
Ausführungsbeginn: 11.05.2026
Ausführungsende: 25.09.2026
Gewährleistungsdauer: 60 Monate
Sicherheit Vertragserfüllung %: 10,000000
Sicherheit Gewährleistung %: 5,000000
Auftraggeber: Senioren Wohnen Thüringen GmbH,, Uhlandstraße 179/180 in 1062
Erstellt mit: SOFTTECH GmbH / GXML Toolbox V3.3 R20230503, AVANTI pro 2024, 25.03.2026

## 3-070 Dachdeckungsarbeiten
Datum: 04.03.2026

### 01 Dachdeckerarbeiten

DIN 276-1 12/08: 360

Kostenstelle: 300

*Hinweis: Vorbemerkung*
Vorbemerkung
Die Sporthalle wurde mit einer Dachkonstruktion aus Brettschichtholzbindern (Leimbindern) errichtet. Diese Bauweise ermöglicht große Spannweiten und eine wirtschaftliche sowie stabile Tragkonstruktion ohne viele Stützen im Innenraum.
Die Leimbinder übernehmen die Lasten aus Eigengewicht, Schnee und Wind und leiten diese sicher in die tragenden Bauteile des Gebäudes ab. Planung und Ausführung der Konstruktion erfolgen gemäß den statischen Berechnungen sowie den geltenden Normen und Regeln des konstruktiven Holzbaus.

#### 01.01 Baustelleneinrichtung

**01.01.0010 Baustelleneinrichtung einrichten, vorhalten und wieder beräumen**
Baustelleneinrichtung einrichten, vorhalten und räumen Baustelleneinrichtung Baustelle einrichten, Vorhalten über die Bauzeit sowie Räumen der Baustelle und Wiederherstellen des Geländes. Mit dieser Position sind alle Leistungen abgegolten, welche zum Ausführen der Bauleistungen notwendig sind. Planungs-, Kalkulations- und allgemeine Bürokosten Mit dieser Position sind sämtliche Bürotätigkeiten, wie Kalkulationskosten, Materialbestellungen, Planungen, Berechnungen, usw. komplett abgegolten. Die notwendigen Mengen von Schutzmaßnahmen lassen sich aus beiliegenden Gebäudezeichnungen und sonstigen Beschreibungen ermitteln.
Menge: 1,000 psch

### 02 .

*Hinweis: Vorbemerkung*
Vorbemerkung

Die nachfolgend beschriebenen Leistungen umfassen sämtliche erforderlichen Arbeiten zum fachgerechten Rückbau der bestehenden Dacheindeckung einschließlich vorhandener Lichtbahnen sowie aller zugehörigen Neben- und Anschlussbauteile.
Die Ausführung erfolgt unter Einhaltung der geltenden gesetzlichen Vorschriften, insbesondere der Arbeitsschutzbestimmungen, der Unfallverhütungsvorschriften (DGUV), der jeweils gültigen Landesbauordnung sowie der einschlägigen technischen Regeln. Alle Arbeiten sind so durchzuführen, dass angrenzende Bauteile, Fassaden, technische Anlagen und Innenbereiche nicht beschädigt werden.
Vor Beginn der Abbrucharbeiten ist das Dach auf schadstoffhaltige Materialien (z. B. asbesthaltige Baustoffe, teerhaltige Abdichtungen, KMF-Dämmstoffe o. Ä.) zu überprüfen. Der Ausbau und die Entsorgung schadstoffhaltiger Materialien haben gemäß den geltenden Vorschriften (z. B. TRGS) durch zugelassene Fachfirmen zu erfolgen.
Leistungsumfang
Der Leistungsumfang umfasst insbesondere:

Rückbau der kompletten Dacheindeckung (z. B. Dachziegel, Dachsteine, Trapezbleche o. Ä.)

Demontage von First-, Grat- und Ortgangausbildungen

Ausbau von Dachlatten, Konterlattung

Rückbau von Unterspannbahnen, Unterdeckungen oder Schalungen, sofern vorgesehen

Fachgerechter Rückbau vorhandener Lichtbahnen (z. B. aus GFK, Polycarbonat oder Acryl) einschließlich Befestigungsmittel, Anschlussprofile, Aufkantungen und Abdichtungen

Demontage von Dachrinnen, Fallrohren, Einfassungen und sonstigen Anschlussblechen

Entsorgung und Schutzmaßnahmen
Das anfallende Abbruchmaterial ist getrennt nach Materialarten zu sammeln, zwischenzulagern, abzufahren und fachgerecht zu entsorgen. .
Während der gesamten Bauzeit sind geeignete Schutzmaßnahmen gegen Absturz (z. B. Seitenschutz, Fangnetze, persönliche Schutzausrüstung) sowie Maßnahmen zur Sicherung gegen Witterungseinflüsse (z. B. Notabdichtung, Abplanungen) vorzuhalten.
Die Abbrucharbeiten sind so zu koordinieren, dass nachfolgende Gewerke ihre Leistungen ohne Behinderung und ohne zusätzliche Sicherungsmaßnahmen aufnehmen könne

*Hinweis: Allgemeine Vorbemerkungen*
Dem Bieter wird empfohlen, vor Angebotsabgabe die Baustelle mit den örtlichen Gegebenheiten und Randbedingungen zu besichtigen, da spätere Forderungen für Erschwernisse aus Unkenntnis der Örtlichkeit nicht gewährt werden. Termine hierfür sind mit dem AG abzustimmen.
In das Angebot sind alle Nebenleistungen gemäß VOB / C sowie alle Leistungen, die zur vertragsgerechten
und funktionsgerechten Ausführung gehören, einzukalkulieren, auch wenn sie in der Leistungsbeschreibung
nicht besonders erwähnt sind. Dazu gehört die Lieferung und Montage aller für die Leistung zugehörigen Stoffe, notwendigen Maschinen, Geräte und der erforderlichen Arbeitsgerüste, einschließlich Abladen und Lagern auf der Baustelle sowie erforderliche Zwischen- und Höhentransporte bis zur Verwendungsstelle.
Die Arbeiten können im Einzelfall zu unterschiedlichen Zeitpunkten nach Erfordernis und Aufforderung anfallen. Baubetriebsbedingte Unterbrechungen (z. B. nach Baufortschritt) sind zu berücksichtigen wie auch im Wechsel mit anderen Gewerken (z. B. Bodendichtung in Abhängigkeit von Belagsarbeiten etc.)
Die Reihenfolge der Ausführung von Arbeiten, Bauteilen oder Raumgruppen bestimmt die örtliche Architekten-Bauleitung. Dem Auftragnehmer steht kein Anspruch auf Vergütung oder Verlängerung der Termine zu, wenn die Arbeiten nicht reihenfolgemäßig durchgeführt werden können.
Der Auftragnehmer seinen Arbeitsplatz täglich besenrein zu säubern. Der bei den Arbeiten des Auftragnehmers anfallende Schutt, Verpackungsmaterial und sonstige Abfälle ist unaufgefordert sofort zu beseitigen;
Bei Nichteinhalten ist die Bauleitung berechtigt auf Kosten des Auftragnehmers Dritte mit der
Arbeitsplatzsäuberung zu beauftragen.
Der Auftragnehmer hat dafür Sorge zu tragen, dass während der Ausführung seiner Leistungen immer
mindestens ein fließend deutsch sprechender Mitarbeiter seiner Firma auf der Baustelle anwesend ist.
Der Auftragnehmer hat für die Montageüberwachung während der Bauzeit Sorge zu tragen und die
Teilnahme an Projektbesprechungen vor Ort nach Terminvorgabe durch Bauherren / Bauleitung,
min. 1 x pro Woche sicherzustellen.
Zu den auf der Baustelle vorzuhaltenden Ausführungsunterlagen zählt neben den Ausführungsplänen auch
eine Ausfertigung der Leistungsbeschreibung.
Alle Maße, Werte und sonstige Daten unterliegen den jeweils einschlägigen technischen Regeln zum Zeitpunkt der Baugenehmigung. Erhöhte Anforderungen von technischen Normen sind nicht maßgeblich soweit dies nicht ausdrücklich in der Bau- und Ausstattungsbeschreibung anders geregelt ist.
Bei Überschreitung der Toleranzgrenzen nach DIN 18 201 und 18 203 ist der Auftraggeber zu verständigen.
Das gilt insbesondere für vorhandene und vorgesehene Winkeltoleranzen
Abweichungen von den technischen Einzelheiten und der Austausch in gleichwertige Qualität während der Bauausführung, in der Detailplanung bzw. als Ergebnis der Ausschreibung sind möglich, wenn Gleich- oder Höherwertigkeit nachgewiesen wird. Das Gleiche gilt für Änderungen, bedingt durch behördliche Auflagen, Gesetze, Rechtsprechung oder Verwaltungsvorgänge.
In der Leistungsbeschreibung sind Planungsfabrikate angegeben. Wenn gleichwertige Fabrikate und Typen vom Bieter angeboten werden und müssen diese im LV in der dafür vorgesehenen Spalte eingetragen werden. Den Nachweis über die Gleichwertigkeit der geforderten Teile (Datenblätter etc.) hat der Bieter zu erbringen. Wenn die Unterlagen nicht beigebracht werden, gilt das Planungsfabrikat.
Werden im Vertrag vorgesehene Leistungen geändert, so ist der Auftragnehmer verpflichtet, dem Nachtrags- angebot eine prüffähige Kalkulation beizufügen. Die Preise sind auf der Grundlage des Hauptangebotes zu ermitteln. Grundsätzlich wird nach Abrechungszeichnungen abgerechnet, die der AN schuldet.
Durch die Abgabe des Angebotes bestätigt der Bieter, bei Auftragsdurchführung, Fachkräfte auf der Baustelle einzusetzen, die sämtliche erforderliche Arbeitsfertigkeiten besitzen, um den Umfang der ausgeschriebenen Leistungen sachgerecht herstellen zu können. Der Auftragnehmer hat Bautageberichte zu führen und der örtlichen Bauleitung täglich eine Durchschrift zu geben.
Sofern nicht nach Text oder Zeichnung beschrieben, sind sämtliche Detailpunkte vor der Montage mit der
Bauleitung abzusprechen.
Der Auftragnehmer ist verpflichtet, bei brandschutztechnischen Forderungen die amtlichen Nachweise
(Prüfzeugnis oder Prüfbescheid oder allgemeine bauaufsichtliche Zulassung) vorzulegen

1.Allgemeine Technische Vertragsbedingungen (ATV)

Wenn nichts anderes beschrieben oder vereinbart ist, sind alle Lieferungen und Leistungen in fertiger Arbeit zu erstellen, einschließlich aller Nebenleistungen, notwendiger Materialien, Transport, Arbeits- und Schutzgerüste, Vorbehandlung der Einbauflächen, diebstahlsichere Lagerung und Mehraufwendungen bei zeitlich getrennten Arbeitsgängen, auch wenn diese nicht im Einzelnen beschrieben sind.
Für die Ausführung gelten die allgemeinen technischen Vertragsbedingungen - ATV - (VOB-C) in der jeweils gültigen Fassung.

2.Ausführungsgrundlage:
Der Ausführung liegen neben der Leistungsbeschreibung alle gültigen Regeln und technischen Ausführungen nachfolgender Teile der VOB zu Grunde:
- VOB Teil B: Allgemeine Vertragsbedingungen für die Ausführung von Bauleistungen - DIN 1961
- VOB Teil C: Allgemeine Technische Vertragsbedingungen (ATV) für Bauleistungen - ATV DIN 18299
insbesondere gelten nachfolgende Normen, Richtlinien und Merkblätter:
- DIN 18353: VOB Vergabe- und Vertragsordnung für Bauleistungen - Teil C: ATV - Estricharbeiten
- DIN 18365: VOB Vergabe- und Vertragsordnung für Bauleistungen - Teil C: ATV - Bodenbelagsarbeiten
Ergänzend zu VOB, Teil C/ATV gelten weitere Normen, Vorschriften und Merkblätter:
- DIN 18202/201: Toleranzen im Hochbau - Bauwerke
-.DIN 18 560/ DIN EN 13 813,  Estriche im Bauwesen
- DIN 1055 Teil 3 Verkehrslasten
-.DIN 4102 - Brandverhalten von Baustoffen und Bauteilen
- DIN 4109 - Schallschutz im Hochbau
- DIN 4420: Arbeits- und Schutzgerüste
- DIN 4102-1 - Brandverhalten von Baustoffen und Bauteilen ,Baustoffe, Begriffe, Anforderungen, Prüfungen
- DIN 4102-14 - Brandverhalten von Baustoffen und Bauteilen; Bodenbeläge und Bodenbeschichtungen
- DIN 53276-2 - Prüfung von Klebstoffen für Bodenbeläge;
  Bestimmung der elektrischen Leitfähigkeit von Klebstofffilmen;
  Klebstofffilme mit Kontakt zu Bodenbelägen (Verbunde)
- DIN 53279 - Klebstoffe für Boden-, Wand- und Deckenbeläge;
  Dispersionsklebstoffe für Linoleum; Anforderungen, Prüfung
- DIN EN 13413 - Elastische Bodenbeläge -Polyvinylchlorid-Bodenbeläge mit einem Rücken aus Fasermaterial
- DIN EN 13501-1 - Klassifizierung von Bauprodukten und Bauarten zu ihrem Brandverhalten -
  Teil 1: Klassifizierung mit den Ergebnissen aus den Prüfungen zum Brandverhalten von Bauprodukten
- DIN EN 684 - Elastische Bodenbeläge - Bestimmung der Nahtfestigkeit
- DIN EN 685 - Elastische Bodenbeläge - Klassifizierung
- DIN EN 718 - Elastische Bodenbeläge - Bestimmung der flächenbezogenen
  Masse von Verstärkung oder Rücken von Bodenbelägen aus Poyvinylchlorid
- ZDB Untergründen, verlegen von elastischen Bodenbelägen, Bodenbeläge; Eigenschaften und Prüfmethoden

Güteschutz:
- RAL-GZ 725/1 - Oberseite elastischer Bodenbeläge; Bezeichnungen

Darüber hinaus gelten alle zum Ausführungszeitpunkt gültigen EN - und DIN-Normen, Arbeitsstättenrichtlinien, Unfallverhütungsvorschriften, behördliche Erlasse und Gesetze und Auflagen der Feuerwehr. Es sind die Bestimmungen der örtlichen Bauaufsichtsbehörde, sowie die geltenden Normen und Richtlinien sowie Empfehlungen einzuhalten.

#### 02.01 .

**02.01.0010 Vorhandene Dacheindeckung aufnehmen und entsorgen**
Vorhandene Dacheindeckung aufnehmen und entsorgen Vorhanden Dacheindeckung incl. Ortgänge, First, Traufen usw.  aufnehmen und fachgerecht entsorgen.
Rückbau der vorhandenen Dacheindeckung aus Tondachziegel, nicht asbesthaltig) einschließlich sämtlicher Formstücke und Zubehörteile.

Leistungsumfang:

Abdecken der Dachfläche einschließlich First-, Grat- und Ortgangausbildung
Entfernen von Schneefangsystemen, Laufanlagen und vergleichbaren Einbauteilen
Lösen und Entfernen von Trag- und Konterlattung
Zusammenstellen und getrennte Erfassung der anfallenden Stoffe Verladen, Abtransport und fachgerechte Entsorgung
Einhaltung aller arbeitsschutzrechtlichen Vorschriften
Nicht enthalten:
Gerüststellung (separate Position)
Schadstoffsanierung gemäß TRGS 519 (separate Position)
Menge: 1320,000 m2

**02.01.0020 Dachrinnen und Fallrohre aufnehmen und entsorgen**
Dachrinnen und Fallrohre aufnehmen und entsorgen Dachrinnen und Fallrohre, Zink, aufnehmen und fachgerecht entsorgen
Menge: 300,000 m

**02.01.0030 Witterungsschutz mit Planen**
Offene Flächen abdecken mit Planen,
als temporären Witterungsschutz,während der Abriss-und
Eindeckarbeiten.
Die Arbeiten sind nur im Bedarfsfall bei
unvorherzusehenden Witterungsverhälnissen zum Nachweis
auszuführen.
Menge: 550,000 m2

#### 02.02 Dachdeckerarbeiten

**02.02.0010 Dämmelement / Sandwichpaneel**
Bestehend aus beidseitig bandlegierungsverzinkten oder bandverzinkten und kunststoffbeschichteten Stahldeckblechen, die durch ein HBCD-, FCKW- und HFCKW- freien Dämmkern schubsteif miteinander verbunden sind. Die Bauelemente entsprechen gemäß DIN EN 13501-1 der Baustoffklasse Bs2-d0 (schwer entflammbar/ mittlere Rauchentwicklung/ nicht brennend abtropfend). Nachweis der Umweltverträglichkeit durch EPD-PPA-20180076-CBG2-EN. 5 Sicken-Hochprofil.

Wärmedurchgangskoeffizient Ud.-Wert = 0,19 [W/m²K]
Gemäß DIN EN 14509, inkl. Fugenverluste
Feuerwiderstandsklasse: REI 30

Elementdicke: 120 mm
Baubreite: 1000 mm
Lieferlänge: 15000 mm
Dachneigung: 15°

Äußere Deckschicht
Dehngrenze ≥ 320 MPa
Trapezprofiliert 40/250 mit 5 Hochsicken
Blechdicke: 0,8 mm
Beschichtung: PS 25 µm (RC3, RUV2, CPI3)
Farbton: RAL nach Wahl des AG

Innere Deckschicht
Dehngrenze ≥ 250 MPa
Belechdicke: 0,6 mm
Profilierung:
KS Leichtlinierung
Beschichtung: PS 25 µm (RC3, RUV2, CPI3)
Farbton: RAL nach Wahl des AG

Unterkonstruktion: Stahl, Holz

Einschließlich erforderlicher Dichtbänder zur Erlangung einer Wind- und Dampfdichtigkeit sowie dazugehörender bauaufsichtlich zugelassener Verbindungsmittel nach den Montage- und Verlegerichtlinien des Herstellers.

Produkt der Planung: Element IsoCop-5 P.1000 120 mm

Dachelement IsoCop-5P.1000 120 mm oder gleichwertig
Menge: 1300,000 m2

**02.02.0020 Mehr-/Minderkosten Dämmstoffdicke**
*** Bedarfsposition ohne GB
Mehr- oder Minderkosten für die Änderung der Dämmstoffdicke gegenüber der in der zuvor beschriebene Positionen vorgesehenen Ausführung.

Die Leistung umfasst die Anpassung der Dämmstofflieferung einschließlich aller damit verbundenen Nebenleistungen, insbesondere:

Materialmehr- oder -minderkosten
Anpassung der Befestigungsmittel
Berücksichtigung veränderter Aufbauhöhen
unveränderte fachgerechte Verlegung gemäß Hauptposition

Die Ausführung erfolgt auf Anordnung des Auftraggebers.

Abrechnung nach tatsächlich ausgeführter Fläche, für die eine abweichende Dämmstoffdicke angeordnet wurde.

Die Vergütung erfolgt als:
Mehrpreis bei größerer Dämmstoffdicke
Minderpreis bei geringerer Dämmstoffdicke
jeweils gegenüber der ausgeschriebenen Ausführung.
Einheitspreis gilt je 10 mm Dickenänderung pro m²
Menge: 1300,000 m2

**02.02.0030 Vorrüstung Halterungen PV-Anlage**
Vorrichten und Vormontage von Halterungen zur späteren Aufnahme einer Photovoltaikanlage auf geneigter Dachfläche (Neigung ca. 15°).

Liefern und montieren von systemzugehörigen Befestigungselementen (z. B. Dachhaken, Grundschienenhalter oder vergleichbare Systeme) auf der vorhandenen Dachkonstruktion, einschließlich:

Einmessen und Anordnen gemäß Ausführungsplanung

Befestigung an der Tragkonstruktion

Anarbeiten an vorhandene Dachdeckung bzw. Einbindung in die Dachkonstruktion

Berücksichtigung der Dachabdichtung / Regensicherheit

Durchdringungen fachgerecht und regensicher ausführen

Höhen- und Fluchtausrichtung für spätere PV-Unterkonstruktion

Korrosionsgeschützte Ausführung

Koordination und Abstimmung mit nachfolgenden Gewerken insb. mit dem Elektrogewerk hinsichtlich der vorgesehenen Leitungsführungen, Kabeldurchführungen sowie Positionierung von Übergabepunkten. Erforderliche Aussparungen, Freihaltungen und vorbereitende Maßnahmen für die spätere Leitungsführung sind zu berücksichtigen.

Die eigentliche PV-Unterkonstruktion, Verkabelung sowie elektrotechnische Komponenten sind nicht Bestandteil dieser Leistung.

Montage abgestimmt auf geplantes PV-System

Lastabtragung und Befestigungspunkte gemäß statischen Anforderungen
Menge: 1300,000 m2

**02.02.0040 Konterlattung auf Dachkonstruktion, 24/48 mm**
Konterlattung aus ungehobelten Latten
aus Nadelholz auf vorhandene Dachkonstruktion, incl. Höhenausgleich bis 20 mm.
Holzart  : Fichte / Tanne / Kiefer
Holzfeuchte  : mind. halbtrocken
(um <= 30%)
Güteklasse  : II
Schnittklasse: S (scharfkantig)
Querschnitt: 24/48 mm
ca. 5 mm dicken elastischen
und alterungsbeständigen Unterlage aus
Kunststoff zwischen Vordeckung und Lattenschnitt: 24/48
mm
Menge: 2000,000 m

**02.02.0050 Lieferung und Fachgerechte Montage, Unterdeck Unterspannbahn**
Dachfläche Lieferung und Fachgerechte Montage, Unterdeck Unterspannbahn, diffusinsoffen, Stoßüberedeckung mind.15 cm, inclusive Befestigungsmittel und Anschlüsse mit Systemklebeband
Menge: 1300,000 m2

**02.02.0060 Dacheindeckung, Tonziegel, Creaton o.glw.**
Dachdeckung aus kleinformatigen Flachdachziegeln
(Tonziegel nach  DIN 456),
liefern und auf der Dachlattung verlegen,einschließlich
dem Einsetzen von  Sturmklammern, Federstahlqualität
V2A zur Sicherung der Eindeckung in der Fläche,
nach Fachregeln des DDH.
Lattung vorhanden.
Dachneigung: ca. 16 Grad
Fabrikat: Creaton, "HARMONIE" oder gleichwertig.
Farbe: naturrot.
Vor Bestellung ist eine Bemusterung mit dem Bauherrn
und dem Architekten durchzuführen.

Angeb.Fabrikat:'.......................................
'
Menge: 1300,000 m2

**02.02.0070 Ortgangziegel passend zur Dacheindeckung**
Ortgangziegel, passend zur Dacheindeckung, beidseitig
der Gaupen, als Zulage zur Eindeckung
Menge: 80,000 m

**02.02.0080 Traufbohlen**
Traufbohlen aus Nadelholz DIN 68 365 der Güteklasse II,
Sortierklasse S10, imprägniert nach DIN 68 800 mit
geradem Querschnitt, ca. 150 x 40 mm, liefern und auf
die Konterlattung fachgerecht an der Traufkante
befestigen; als Zulage zur Trag-und Konterlattung.
Menge: 100,000 m

**02.02.0090 Traufkeilbohle**
Traufkeilbohle aus Nadelholz DIN 68 365 der
Güteklasse II, Sortierklasse  S 10, imprägniert nach
DIN 68 800, mit  trapezförmigem Querschnitt in einer
-vorderen Höhe von ca. 50 mm,
-einer hinteren Höhe von ca. 30 mm und
-einer Bohlenbreite von ca. 200 mm
liefern, auf die Sparren aufbringen;
einschließlich der,oberhalb der Bohle, auf die Sparren
aufzusetzenden Keilen, zur Auflage der Unterdeckbahn.
-Höhe der Keile  ca. 30 mm
- Keillänge von ca. 150 mm
- Sparrenabstand: ca. 70 cm
Menge: 100,000 m

**02.02.0100 Firstanfaenger/ Gratanfaenger**
First-und Gratanfänger, Firstender in Form und Farbe
passend zur Eindeckung liefern und anbringen;
als Zulage zu vor genannten Positionen.
Menge: 2,000 St

**02.02.0110 Schneefanggitter**
Schneefannggitter, h = 200 mm, komplett mit
Schneefanghaken liefern und korrosionsgeschützt in die
Dacheindeckung einbauen.
Menge: 60,000 m

**02.02.0120 Traufenzuluftelemente**
Traufe mit Traufenzuluftelementen  mit integrieten
Traufgitter als Schutz vor Vogel- und Insekteneinflug
ausbilden,einschl. liefern und auf der vorhandenen
Traufkeilbohle an Stelle der untersten Traglatte
fachgerecht montieren.
-Lüftungsquerschnitt mindestens 200 cm2/m).
-Länge: 1.000 mm;
-Elementhöhe: 32 mm,
-Kammhöhe: 60 mm,
-Farbe: ziegelrot
Fabrikat: MAGE-Lüftungselement oder gleichwertig

Angeb.Fabrikat:'.......................................
'
Menge: 71,000 m

**02.02.0130 Schieferdeckung**
Schieferdachdeckung  zurückbauen um die Dachrinne zu installieren, und nach Fertigstellung wieder einbauen
Menge: 30,000 m2

**02.02.0140 Absturzsicherung Steildach**
Absturzsicherung Steildach
Absturzsicherung Steildach Lieferung und Montage einer ständig nutzbaren Absturzsicherungsanlage
Menge: 120,000 St

**02.02.0150 Anschluss an Lichtkbahn herstellen**
Anschluss an Lichtkbahn herstellen
 Herstellen des Anschlusses der Dachdeckung an aufgehenden Bauteilen der gedämmten Lichtbahn.
Abmessungen des Lichtbandkranzes : -
Grundfläche: ca. 3,5m x 35,0m, -
Höhe: ca.1,60 m Der Anschluss ist in fix und fertiger Arbeit nach den Fachregel des Dachdeckerhandwerks und den Flachdach-Richtlinien auszuführen.
Menge: 80,000 m

**02.02.0160 Anschluss an Durchdringungen**
Lüftungskanal DN 300 einbauen Dachabdichtung an durchdringende Bauteile (Stahlrohr UK für Lüftungen u.dgl.) 30cm hochführen und mit einer Wandanschluss-Schiene befestigen; Oberkante dauerelastisch versiegeln. Umfang der durchdirngenden Bauteile bis ca. 32cm.
Menge: 8,000 St

#### 02.03 Lüftungskanal DN 300 einbauen Dachabdichtung an durchdringende Bauteile (Stahlrohr UK für Lüftungen u.dgl.) 30cm hochführen und mit einer Wandanschluss-Schiene befestigen; Oberkante dauerelastisch versiegeln. Umfang der durchdirngenden Bauteile bis ca. 32cm.

**02.03.0010 Hängerinne, Hauptdach, 6-teilig, liefern u. montieren**
Traufausbildung des Hauptdaches mit Hängedachrinne
nach
DIN EN 612,hergestellt aus Titanzink DIN EN 988 TÜV
geprüft,nach Quality Zinck Kriterienkatalog
Material  Titanzink, "vorbewittert"
Fabrikat  RHEINZINK o.glw.
Angeb.Fabrikat:'.......................................
'Nenngröße  333 mm  (6-teilig), RG 150
Metalldicke  0,70 mm
einschl.  Rinnenhalter  Feder-Feder
Querschnitt b x s: 25 x 4 mm
liefern und fachgerecht montieren.Die Rinnenhalter sind
in das Traufbrett flächenbündig einzulassen und mit
geeigneten Befestigungsmitteln zu montieren.Der
Mehraufwand ist in den EP einzukalkulieren.Die
erforderlichen Dehnungselemente sind gemäß Fachregeln
einzubauen.Dachrinne mit Gefälle.
Einbauort: 4 Seiten des Hauptdaches (Walmdach)
Menge: 140,000 m

**02.03.0020 Dehnungsnaht Dachrinne**
Dehnungsnaht oder -formstück für vorgehängte halbrunde
Dachrinne herstellen, als Zulage.
Menge: 420,000 St

**02.03.0030 Rinnen-Endstücke, 6-teilig**
Rinnen-Endstücke aus Titan-Zinkblech,
0,7 mm, , für beschriebene
Dachrinnen; liefern und wasserdicht
vernieten und verlöten.
Rinnengröße: 6-teilig
Menge: 20,000 St

**02.03.0040 Rinnenwinkel, 6-teilig**
Rinnenwinkel, für halbrunde Dachrinnen, aus
Titan-Zinkblech,
0,7 mm für beschriebene
Dachrinnen; liefern und wasserdicht
vernieten und verlöten.
Rinnengröße: 6-teilig
Menge: 8,000 St

**02.03.0050 Traufblech Dachdeckung/Dachrinne**
Traufblech aus Titan-Zinkblech, 0,7 mm, vorbewittert,
liefern und als Übergang von der Dachdeckung zur
Dachrinne, 3-fach gekantet; durchlaufend anbringen.
Zuschnitt: 333 mm
Menge: 90,000 m

**02.03.0060 Rinneneinhangstutzen für 6-teilige Rinne**
Rinneneinhangstutzen  Form G, gerade,
passend zum Regenfallrohr, hergestellt aus Titanzink
DIN EN 988, TÜV geprüft, nach Quality Zinc
Kriterienkatalog
Größe passend für 333-Zuschnitt (6-teilige Rinne)
Material Titanzink, "vorbewittert"
Fabrikat RHEINZINK o.glw.
Angeb. Fabrikat:
'..................................................'
einschließlich Ausschnitt als ovale Einlauföffnung an
die Dachrinne liefern und einbauen.
Hinweis:
Der Rinneneinhangstutzen kann auch als
Tiefpunktschiebenaht verwendet werden.
Menge: 8,000 St

**02.03.0070 Laubschutz für 6-teilige Dachrinne**
Laubschutz aus Titanzink, geeignet für vorbeschriebene
halbrunde Dachrinne aus Zinkblech, liefern und
fachgerecht einbauen.
Fabrikat: Rheinzink "Laubschutz" o.glw.

Angeb. Fabrikat: '.....................................
Menge: 100,000 m

**02.03.0080 Laubfangkorb für 6-teilige Rinne**
Laubfangkorb für Dachrinnenablauf aus verzinktem
Stahldraht, liefern und einbauen.
Fabrikat: Rheinzink "Laubschutz" o.glw.

Angeb. Fabrikat:
'..................................................'
Menge: 4,000 St

**02.03.0090 Regenfallrohr, DN 100, liefern und montieren**
Regenfallrohr, rund,  aus Titanzink DIN EN 988,
vorbewittert, für Entwässerung des Walmdaches  liefern
und montieren,
Nenngröße DN 100
Metalldicke 0,70 mm
einschließlich zu liefernden  Rohrschellen aus
RHEINZINK-massiv, mit 100 mm
Schraubstift und Endloswulst liefern und
fachgerecht auf Außenwand mit WDVS  montieren.
Menge: 64,000 m

**02.03.0100 Rohrbogen DN 100**
Rohrbogen, 45¦, passend zum Regenfallrohr DN100,
hergestellt aus Titanzink DIN EN 988, TÜV geprüft,
nach Quality Zinc Kriterienkatalog
vorbewittert, liefern und fachgerecht montieren.
Menge: 8,000 St

**02.03.0110 Standrohr, DN 100**
Standrohre mit ovaler Reinigungsöffnung aus
verzinktem, nahtlosen Stahlrohr, einschl. verlängerter,
lösbarer Schellen, liefern und fachgerecht
einbauen.
Der Preis versteht sich incl. dem Anschließen
der Fallrohre an die liegenden Grundleitungen sowie
allen Zuschneidearbeiten zur Anpassung an die
jeweilige Sockelhöhe.
Durchmesser: DN 100
Länge: ca. 1,00 m
Menge: 4,000 St

**02.03.0120 Standrohrkappen DN 100**
Standrohrkappen aus Titan-Zinkblech, vorbewittert,
passend zu den beschriebenen Fallrohren,
als Verbindung und Übergang der Regenfallrohre zu den
Standrohren der vorgenannten Position liefern und
einbauen.
Durchmesser: DN 100 mm
Menge: 4,000 St

**02.03.0130 Traufblech Dachdeckung/Dachrinne**
Traufblech aus Titan-Zinkblech, 0,7 mm, vorbewittert,
liefern und als Übergang von der Dachdeckung zur
Dachrinne, 3-fach gekantet; durchlaufend anbringen.
Zuschnitt: 333 mm
Menge: 100,000 m

**02.03.0140 Rohrbogen DN 80**
Rohrbogen, 45¦, passend zum Regenfallrohr DN 80,
hergestellt aus Titanzink DIN EN 988, TÜV geprüft,
nach Quality Zinc Kriterienkatalog
vorbewittert, liefern und fachgerecht montieren.
Menge: 12,000 St

**02.03.0150 Wandanschluss**
Wandanschluss  mit Anschlussprofil und Kappleiste
an Außenwänden
hergestellt aus Titanzink DIN EN 988,
Oberflächenqualität: "vorbewittert".
Lieferung und Montage der Wandanschlussprofile.
- Nenngröße: 300 mm
- Metalldicke: 0,70 mm
- Abkantungen: 3 St
- seitliche Aufstellhöhen: 120 mm
- Dachneigung ca.60¦
Die Abdeckungen sind aufzustellen, mit einer
Rückkantung zu versehen, und wandseitig mittels Haften
fachgerecht zu befestigen. Dachseitig erhalten die
Profile einen Wasserfalz und werden unter der
Dacheindeckung in den Haftstreifen eingehangen.
Wandanschlussfixierung  der Anschlussbleche
an aufgehende Bauteile mit  Kappleiste, inkl.
dauerelastischer Versiegelung und
Befestigungsmittel, liefern und montieren.
- Befestugng:  auf Treppenhauswand,
Fabrikat: Anschlussprofil RHEINZINK o.glw.

Angeb. Fabrikat:'.....................................'
Menge: 100,000 m

#### 02.04 Lichtband Lichtkuppeln

**02.04.0010 Baustelleneinrichtung**
Baustelleneinrichtung
Baustellenpauschale für eine An- und
Abfahrt der Monteure zur Baustelle,
sowie erforderlicher Gerüststellung
bis zu einer Arbeitshöhe von '..13m.
Menge: 1,000 psch

**02.04.0020 Werk- und Montageplanung**
Werk- und Montageplanung

1. Allgemeine Planungsleistungen
Die Werk- und Montageplanung umfasst insbesondere:

Erstellung sämtlicher Ausführungs-, Detail- und Übersichtszeichnungen im erforderlichen Maßstab;

Darstellung aller Anschlussdetails an angrenzende Bauteile (z. B. Dachabdichtung, Lichtband und Aufsatzkranz)
Planung der Unterkonstruktionen, Befestigungssysteme und Lastabtragungen;
Berücksichtigung bauphysikalischer Anforderungen (Wärmeschutz, Feuchteschutz, Schallschutz);
Berücksichtigung brandschutztechnischer Anforderungen gemäß Brandschutzkonzept;
Integration ggf. erforderlicher Rauch- und Wärmeabzugsfunktionen (RWA)
Erstellung statischer Nachweise einschließlich Wind- und Schneelastberechnung;
Abstimmung mit den Planungsbeteiligten (Architekt, Tragwerksplaner, TGA-Planer).

2. Statische und konstruktive Nachweise
Der Auftragnehmer hat alle erforderlichen statischen Berechnungen für:
Lichtbahnelemente,
Unterkonstruktionen,
Befestigungsmittel,

Anschluss- und Randbereiche
zu erstellen und prüffähig vorzulegen. Die Nachweise sind auf Grundlage der gültigen Normen (z. B. Eurocodes mit nationalem Anhang) zu führen.
3. Schnittstellenkoordination
Die Werkplanung hat alle angrenzenden Gewerke zu berücksichtigen. Insbesondere sind:
Dachabdichtung
Stahl- oder Holztragkonstruktion
Fassaden- und Metallbauarbeiten
Blitzschutz
RWA- und Lüftungstechnik
in die Planung einzubeziehen. Erforderliche Abstimmungen sind eigenverantwortlich durchzuführen und zu dokumentieren.
4. Montageplanung
Die Montageplanung hat folgende Inhalte zu umfassen:
Montageablaufplan
Festlegung von Hebe- und Einbringungskonzepten
Angabe erforderlicher Gerüste, Hubarbeitsbühnen oder Krane
Sicherheits- und Arbeitsschutzkonzept

Angaben zu Toleranzen und Ausgleichsmaßnahmen
5. Prüf- und Freigabeprozess

Die Werk- und Montageplanung ist dem Auftraggeber bzw. der Bauleitung rechtzeitig zur Prüfung und Freigabe vorzulegen. Die Freigabe entbindet den Auftragnehmer nicht von seiner Planungs- und Ausführungsverantwortung.
6. Mitgeltende Regelwerke

Die Planung ist unter Beachtung der jeweils gültigen gesetzlichen Vorschriften, technischen Regelwerke, DIN-/EN-Normen, Fachregeln des Dachdecker- und Metallbauerhandwerks sowie der anerkannten Regeln der Technik zu erstellen.

In den Zeichnungen müssen Konstruktion, Maße, Bauanschlüsse, Befestigung, Dichtungsbahnen, Einbau und Einbaufolge erkennbar sein. Allen Positionsplänen sind die dazugehörenden Schnittzeichnungen übersichtlich zuzuordnen. Die Freigabe ist vorzulegen. Mit der Fertigung darf erst begonnen werden, wenn die Zeichnungen vom AG oder dessen Beauftragten auf Übereinstimmung mit den Vertragsbedingungen geprüft und für die Fertigung freigegeben sind.
 Die AG-Freigabe bezieht sich auf die architektonische Übereinstimmung. Für die Maße, die Massen, die Einhaltung aller technischen Regeln und Verarbeitungsanweisungen der Hersteller u.ä. ist allein der Auftragnehmer verantwortlich. Alle Planunterlagen sind dem AG in Digitalform zu übergeben. Dies beinhaltet ebenfalls alle Unterlagen in Form von vorgeschriebenen Nachweisen der Standsicherheit / Wärmeschutz / Schallschutz, Zertifikaten und Zulassungen von Bauteilen und Anlagen.
Menge: 1,000 psch

**02.04.0030 Vorhandene Lichtband aufnehmen abtransportieren und entsorgen**
Stundensatz Helfer
Menge: 132,000 m2

**02.04.0040 Liefern, montieren und fachgerecht einbauen eines Lichtbandsystems**
Liefern, montieren und fachgerecht einbauen eines wärmebrückenfreien, bogenförmigen Lichtbandsystems LAMILUX Lichtband B, Typ sun protect, inklusive komplett wärmegedämmter Unterkonstruktion (Aufsatzkranz). Alternativ gleichwertiges System mit bauaufsichtlicher Zulassung.
Technische Anforderungen
Ug ≤ 1,2 W/(m²K) für die Verglasung (EN 673)
Uw ≤ 1,3 W/(m²K) für das Gesamtsystem einschließlich Unterkonstruktion (EN ISO 10077-1)
Wärmebrückenfreie Ausführung
Statische, bauphysikalische und brandschutztechnische Nachweise sind beizufügen
Systembeschreibung
1. Tragsystem Lichtband
Y-förmige Aluminiumhohlprofile, torsionssteif
Lastabtragung über hochfeste Isotherme Lastkonverter (ITL)
Fußprofil als Aluminium/Kunststoff-Verbund mit umlaufender EPDM-Dichtung Integrierte Entwässerung und durchlaufender Innenblendrahmen Integriertes linearer Durchbrandschutz (LDS-Technologie, DIN 18234)

2. Unterkonstruktion (Aufsatzkranz)  aus Aluminium
Fertigung aus tragfähigem Aluminium
Vollständig wärmegedämmt
Thermisch getrennt von Metallprofilen, um Wärmebrücken zu vermeiden Dichtigkeit & Anschluss: Luft- und dampfdichte Anbindung an die Dachabdichtung
Oberkante lot- und fluchtgerecht zur Aufnahme des Lichtbands
Statische Anforderungen: Dimensioniert für Eigengewicht, Schnee- und Windlasten
Statischer Nachweis der Unterkonstruktion ist Bestandteil der Leistung
Optionale Ausstattung:
Integrierte Kanäle für Entwässerung
Möglichkeit zur Montage von Dehnungsfugen
Besonderheiten: Vermeidung von Wärmebrücken an Anschlüssen: Gewährleistung einer sicheren und langlebigen Montage
3. Deckleisten
Aluminium-Spanngurtsystem mit Schraubkanal
Aktiver Dehnungsabsorber (ADA-Technologie)
Kraft- und formschlüssige Dichtungen
Kein Verschieben bei Temperaturschwankungen

4. Giebelausbildung
Giebelfußprofil in Isolierkammerbauweise (Alu/Kunststoff)
Traufverblechung zur senkrechten Giebelverglasung
Innenliegende EPDM-Verbinder
Außenliegende Aluminiumgusskappen

5. Tragfähigkeit
Nachweis gemäß DIN EN 1991-1-3 + NA (Schnee) und DIN EN 1991-1-4 + NA (Wind)
Lastabtragung über Holz-Unterkonstruktion in das Tragwerk
Berücksichtigung von Eigengewicht, Schnee, Wind
Sonderlasten (Schneesack, Dachrand, offene Gebäude) nicht enthalten

6. Wärmeschutz
Uw ≤ 1,3 W/(m²K) inklusive Unterkonstruktion
Vollständig wärmebrückenfrei, thermisch getrennte Metallbauteile
Verbindung ausschließlich mit Edelstahlschrauben
Nachweis durch Isothermenberechnung
Minimierung von Oberflächenkondensat, Schimmelbildung und Wärmeverlusten

7. Nachhaltigkeit
EPD (Module A1D) vom Hersteller vorzulegen

8. Brandweiterleitung
Erfüllung DIN 18234 Teil 4, Abs. 3.4
Bei Einsatz entfallen: 50 cm Kiesschüttung oder Blech-/GF-UP Einfassung bei ≥25 cm Aufkantung
Nachweis der Brandweiterleitung ist zu erbringen

9. Dichtungssystem
Umlaufende weiche Dichtungsprofile, unverschieblich fixiert
Schutz gegen Wasser, Schmutz, Moos- und Algenbewuchs

10. Gebrauchstauglichkeit
Driven Rain Index (DRI) ≥ 3,0 m/s²
Luftdichtheit nach DIN EN 12207 ≤ 18,25 m³/hm² bei 50 Pa
Nachweis durch unabhängiges Prüfinstitut

11. Verglasung
Polycarbonat-Hohlkammerprofile PC10 Typ sun protect
Opal, blendmindernd, UV-resistent n o. glw.
Lichttransmission ca. 24 %, Gesamtenergiedurchlass ca. 32 %
Baustoffklasse EN 13501-1: Klasse E, d0
Ausschmelzbare Fläche gemäß DIN 18230
Spannungsfreie Lagerung, kein Durchschrauben
Durchsturzsicher gemäß GS-BAU-18

Technische Daten (Objektbezogen)
Breite: 3,50 m
Länge: 35,00 m
Höhe des angebotenen Aufsatzkranzes: ca. 1,0m

Angebotenes Fabrikat: '.........'
Menge: 132,000 m2

**02.04.0050 Rauchlift B Doppelklappensystem 24 V symmetrisch 100 cm / 250 cm**
Rauchlift B Doppelklappensystem 24 V symmetrisch 100 / 250cm Lichtbandbreite AUF / ZU
LAMILUX Rauch- und Wärmeabzugsgerät, oder gleichwertig.
Als symmetrisches Doppelklappensystem, aerodynamisch vermessen und geprüft nach DIN-EN 12101 Teil 2 / ISO 21927 Teil 2 im LAMILUX Lichtband B integriert.

Systembeschreibung

Profilierter Flügelrahmen in torsionssteifer Ausführung aus Aluminiumhohlprofilen mit durchgehender thermischer Trennung.

Durchgehend umlaufend verschweißter Kunststoffeinspannrahmen mit einem Mehrfachdichtungssystem mit kontrollierter Schwallwasserableitung und integrierter Ballondichtung zum Ausgleich möglicher Bautoleranzen.

Das Klappenaufnahmeprofil im Lichtband muss über einen aerodynamisch optimierten Aufbau mit gerundeter Anströmfläche, konischen Verlauf und über integrierte Thermorippen verfügen.

Um die Gefahr von Oberflächenkondensat und Schimmelbildung sowie um Wärmeverluste zu reduzieren ist die Klappenkonstruktion umlaufend wärmebrückenfrei auszuführen.

Der Nachweis der Wärmebrückenfreiheit ist anhand von Konstruktionsdetails und Isothermenberechnungen beizufügen.

Die Verglasung der Flügelkonstruktion ist analog der Lichtbandverglasung auszuführen.

Der Bieter muss für das Produkt eine umfassende Öko-Bilanz (EPD - Module A1 - D) von der Herstellung bis zur Entsorgung nachweisen können.

Glasleisten ohne Verschraubungselemente mit dynamischer Momentenregelung (DMR-Technologie) für die elastische Verglasungseinspannung.

Das Klappensystem ist komplett mit Aufstellaggregat in elektrischer Ausführung 24 V, Funktion AUF / ZU inkl. erforderlicher Windleitwände zur Berücksichtigung des Seitenwindeinflusses auszuführen. Geeignet für die tägliche stufenlose Lüftung ohne zusätzlichen Lüftungsantrieb. Antrieb mit elektronischer End-und Überlastabschaltung ausgerüstet.

Versorgung: 24 VDC, 7,0 A je Antrieb
Anzahl der Antriebe: 2
Öffnen unter Last: SL 550
Widerstand gegen Windlast: WL 1500
Niedrige Umgebungstemperatur: T(-5)
Laufzeit: < 60 Sek.
Schutzart: IP 65

Inkl. Funktionsprobe der kompletten RWA-Anlage mit Abnahme und Übergabe an den Auftraggeber bzw. dessen Beauftragten über die RWA-Zentralen und das Leitungssystem sofort nach Beendigung der Montagearbeiten.

Klappenabmessungen: 100 cm x 250 cm, aerodynamisch freie Rauchabzugsfläche je RWG mindestens: 1,48 m². Diese Wert ist unbekannt.

Technische Daten des angebotenen Systems:
Angebotenes Fabrikat/Typ: '.........'
geprüfte aerodynamisch freie Rauchabzugsfläche: '.........' m² je
RWG

Liefern, an die Einbaustelle transportieren und nach Herstellervorschrift durch VdS anerkannten Errichter montieren und freigeben.
Menge: 4,000 St

**02.04.0060 LAMILUX RWA-Zentrale Typ 2A-1-1 24V**
LAMILUX RWA-Zentrale Typ 2A-1-1, oder gleichwertig,

zur Ansteuerung von bis zu 2 Antrieben 24V für die Funktion Lüftung und Rauchabzug in 1 RWA Gruppe und 1 Lüftungsgruppe. Integrierte manuelle Lüftungsfunktion. Maximaler gesamter Ausgangsstrom 2,2A. Komplett mit eingebauter Notstromfunktion für 72h bei Netzausfall inkl. Ladefunktion. Leitungs- und Kurzschlussüberwachung für automatische Melderlinie und Handmelderlinie inkl. Vorwahlmöglichkeit für die Überwachungsfunktion. Einstellbare Zweimelderabhängigkeit, d.h. Auslösung erfolgt erst beim Ansprechen von zwei Meldern. Leitungsüberwachung der Motorlinie. Metallgehäuse für Aufputzmontage. Kabeleinführung von hinten. Potentialfreie Störungs- und Alarmweiterleitung. Exakte Störungsanzeige mittels LED Leiste. Integrierte Akku Überwachung. Automatisches Schließen bei Netzausfall.
Weiterhin muss die Nachrüst- und Erweiterbarkeit mittels separaten Erweiterungsmodulen, z.B. Komfortlüftungsbetrieb etc möglich sein.

Anschlussmöglichkeit:
2 x 24V Antrieb mit einer Gesamtstromaufnahme von
max. 2,2 A
10 x RWA Taster
25 x automatische Melder (Rauchmelder/Thermomaximalmelder)
beliebig viele Lüftungstaster LT 1 UP/AP DW
1 x Wind-Regenmelder bzw. Regenmelder

Stahlblechgehäuse mit Zylinderschloss 455
Maße B/H/T: 255/345/105 [mm]
Farbe: grau ähnlich RAL 9002
Schutzart: IP 30
Nennspannung: 230V 50Hz AC
Nennspannung Akku: 24V DC (2 x 12V DC)
Schaltleistung Motorlinie: max. 2,2 A Nennstrom

Montage, EL-Anschluss und Verkabelung bauseits.

TÜV Bauart geprüft Nr.: '.........'

Angebotenes Fabrikat: '.........'
Menge: 2,000 St

**02.04.0070 RWA-DIN-Taster (VdS)**
RWA-DIN-Taster (VdS)
LAMILUX RWA-DIN-Taster Typ 6 VdS geprüft
oder gleichwertig, LED - Anzeige für Auslösung (rot), Betrieb (grün) und Störung (gelb)
Taster für Auslösung (rot), Reset (verdeckt liegend) und Zu (verdeckt liegend)
Farbe orange
VdS Anerkennungsnummer: '.........'
entsprechend VdS 2592
 Nennbetriebsspannung: 24V DC (nach DIN EN 60742)
Maße B/H/T: 123,5/123,5/37 mm
 Montage, EL-Anschluss und Verkabelung bauseits.

Angebotenes Fabrikat: '.........'
Menge: 2,000 St

**02.04.0080 Lüftertaster Aufputz**
Lüftertaster Aufputz
Lüftertaster AP
24 V - Lüftertaster, in AP-Ausführung
Schutzart: IP 20
Farbe: weiß
Menge: 2,000 St

**02.04.0090 Zusatzrelais Typ ZR**
Zusatzrelais Typ ZR
LAMILUX Zusatzrelais Typ ZR
 als Erweiterung von Wind-Regenfühler Typ J
Erweitert den Typ J um 3 Gruppen
 Versorgungsspannung: 230 Volt, 50 Hz
 Schaltleistung der potentialfreien Motorabgänge
8A/ 230V/50 Hz
max. 10 Motoren je Gruppe.
 Angebotenes Fabrikat: '.........' EL-Anschluss und Verkabelung bauseits
Menge: 4,000 St

**02.04.0100 Optischer Rauchmelder**
Optischer Rauchmelder
LAMILUX Rauchmelder nach dem Streulichtprinzip, oder gleichwertig.
Mit AP-Sockel und Anzeige bei Alarmierung
Farbe: weiß
Maße: Durchmesser 80 mm x 74 mm
Schutzart: IP 42
VdS Nr.: '.........'

Angebotenes Fabrikat: '.........'

Montage, EL-Anschluss und Verkabelung bauseits.
Menge: 4,000 St

**02.04.0110 Montage der RWA nach EN 12101-2 (Thermo+CO2 Fernauslösung)**
Montage der RWA nach EN 12101-2 (Thermo+CO2 Fernauslösung)
Montage der Rauch- und Wärmeabzugseinrichtungen nach EN 12101-2 mit CO2
Fernauslösung, oder gleichwertig,
bestehend aus:

- Aufstellaggregaten 172°
- CO2 Thermoauslösung 70°/90° mit CO2 Patrone
- CO2 Fernauslösung für Drucktasteranschluss
- pneumatische Wartungsvorrichtung
- CO2 Alarmkästen
- Funktionsprobe der kompletten RWA-Anlage mit Abnahme und Übergabe an den Auftraggeber bzw. dessen Beauftragten über die CO2-Alarmkästen und das Leitungssystem sofort nach Beendigung der Montagearbeiten einschließlich An- und Abreisekosten und Gerüststellung bis zu einer Arbeitshöhe von ca. 15 m.

Evtl. anfallende Maurer-, Stemm- und Putzarbeiten erfolgen bauseits.
Menge: 1,000 psch

**02.04.0120 Wind- und Regenfühler Typ J**
Wind- und Regenfühler Typ J
LAMILUX Wind- und Regenfühler, Typ J mit
Steuergerät oder gleichwertig,
bestehend aus:
 Wind- und Regenfühler mit einer Regensensorplatte,
einem Anemomenter (Windrad) und Konsole sowie Wandbefestigung.
 Steuergerät, Einstellung der Regenabfallverzögerung,
Windanzugsverzögerung und Windabfallverzögerung.
Testschaltung für Wind- und Regen integriert.
 Anzeigen für Betrieb, Regen, Wind, Temperatur sowie
acht LED zur Anzeige der Windgeschwindigkeit.
 Versorgungsspannung: 230 Volt, 50 Hz
 Zur Ansteuerung von 3 Gruppen mit
maximal 10 Motoren/Gruppe

Angebotenes Fabrikat: '.........' EL-Anschluss und Verkabelung bauseits
Menge: 2,000 St

**02.04.0130 Jährliche Wartung der RWA-Anlage**
Jährliche Wartung der RWA-Anlage
Wartungsvertrag für jährliche Wartung
der oben beschriebenen RWA-Anlage
nach den Richtlinien des Gesetzgebers, der DIN 18232 und der VdS Richtlinie CEA 4020 durch eine Fachfirma für
Rauch- und Wärmeabzugsanlagen einmal pro
Kalenderjahr. Der Umfang Wartungsarbeiten ergibt sich aus der DIN 18232 T 2
Abs. 10.2., der VdS Richtlinie CEA 4020 Abs.
11.2 und speziellen Richtlinien des
RWA-Anlagen Herstellers.
Lieferzusage für original Ersatzteile des
Herstellers der angebotenen Rauch- und Wärmeabzugsgeräte
VdS Errichter Anerkennung Nr.: '.........'
vom '.........'
Gültig bis '.........' Die Wartung der RWA-Anlagen umfasst zwingend folgende Tätigkeiten:
 1. Öffnen (Probeauslösen) der Rauch- und Wärmeabzugsgeräte von den dafür vorgesehenen Alarmkästen aus.
2. Prüfung des Öffnungsmechanismus.
3. Reinigen und Abschmieren aller beweglichen Teile.
4. Wiegen und Prüfen von CO-2 Flaschen und ggf. Erneuern von Druckgasgeneratoren.
5. Überprüfen von evtl. vorhandenen CO-2 oder Druckluftnetzen von den Alarmkästen zu den RWG's.
6. Prüfung der CO-2 Alarmkästen oder sonstiger Auslöseeinheiten.
7. Dokumentation mittels eines Wartungsprotokolls im vorhandenen Prüfbuch oder Betriebsbuch (VdS 2257).
8. Anbringen von Prüfsiegeln auf dem Alarmkasten.
9. Verplomben der Alarmkästen.

Wartungspreis gilt für ein Jahr
Menge: 1,000 psch

**02.04.0140 Bauseitige Sachverständigen Abnahme**
Bauseitige Sachverständigen Abnahme

Bereitstellung von Monteuren für die Funktionsprobe und
die Wiederherstellung der Betriebsbereitschaft der RWA- Anlage, komplett mit Fahrt- und Materialkosten.
Die Objekt Einzelabnahme / Sachverständigenprüfung, ist bauseitig zu veranlassen und zu beauftragen. Sachverständigenkosten sind in dieser Leistung nicht enthalten.
Menge: 1,000 psch

**02.04.0150 Sachverständigenprüfung (Erstprüfung) der RWA-Anlage**
Sachverständigenprüfung (Erstprüfung) der RWA-Anlage
durch einen nach Baurecht anerkannten Sachverständigen,
gemäß der geltenden Prüfverordnung des jeweiligen Bundeslandes einschließlich der Berichterstellung mit entsprechender Prüfbescheinigung für die Baubehörde, Reisekosten und Prüfhonorar, sowie die Bereitstellung von Monteuren für die Funktionsprobe und die Wiederherstellung der Betriebsbereitschaft der RWA-Anlage.

Durch den Auftraggeber / Bauherrn bereitzustellende Unterlagen:

Baugenehmigung, Brandschutznachweis mit dazugehörigem
Prüfbericht, Grundrisszeichnungen und Ansichten
mit den eingetragenen relevanten RWA-Bestandteilen
(Abluftflächen, Zuluftflächen, Lage der Auslösestelle, usw.) und Protokolle der zuständigen Brandschutzdienststelle.

Prüfumfang:
('.........') 1-3 Gruppen
('.........') 4-6 Gruppen
('.........') 7-9 Gruppen
('.........') 10-12 Gruppen
Menge: 1,000 psch

**02.04.0160 Dokumentationspauschale für Erstellen von RWA-Bestands- und Revisionsp**
Dokumentationspauschale für Erstellen von RWA-Bestands- und Revisionsplänen
Dokumentationspauschale für Erstellen von RWA-Bestands- und Revisionsplänen für 1 RWA-Gruppe nach bauseits zur
Verfügung gestellten Zeichnungen, bestehend aus:
- Übersichtsplan in Papierform sowie einlaminierter
Übersichtsplan mit eingetragenen RWGs und Bedienstellen
- RWA-Gruppenaufteilung
- Funktionsbescheinigung
- Bedienungsanleitung für die komplette(n) RWA-Anlage(n) und evtl. Zubehör
 Bitte beachten Sie:
Die erforderlichen Zeichnungen wie Dachaufsichten mit
erkennbaren Grundrissen, eingetragenen RWGs,
RWA-Gruppen, Standorten der Bedienstellen und falls
vorhanden Brandschutzplänen müssen uns bei
Auftragserteilung zur Verfügung gestellt werden oder sind kurzfristig nachzureichen.
Menge: 1,000 psch

**02.04.0170 Mobiler Baukran**
.
Leistungsumfang:

- Lieferung oder Bereitstellung eines mobilen Baukrans

- Transport zur Baustelle und Rücktransport

- Montage und Demontage

- Betrieb inkl. qualifiziertem Kranpersonal (falls nicht selbst gestellt)

- Einweisung und Sicherheitsunterweisung des Baustellenpersonals
- Technische Anforderungen:
Menge: 1,000 psch

### 03

#### 03.01

**03.01.0010 Vorhandene Dacheindeckung aufnehmen und entsorgen**
Vorhandene Dacheindeckung aufnehmen und entsorgen Vorhanden Dacheindeckung incl. Ortgänge, First, Traufen usw. einschließlich der Unterkonstruktionen aufnehmen und fachgerecht entsorgen.
Menge: 450,000 m2

**03.01.0020 Dachrinnen und Fallrohre aufnehmen und entsorgen**
Dachrinnen und Fallrohre aufnehmen und entsorgen Dachrinnen und Fallrohre, Zink, aufnehmen und fachgerecht entsorgen
Menge: 300,000 m

**03.01.0030 Witterungsschutz mit Planen**
Offene Flächen abdecken mit Planen,
als temporären Witterungsschutz,während der Abriss-und
Eindeckarbeiten.
Die Arbeiten sind nur im Bedarfsfall bei
unvorherzusehenden Witterungsverhälnissen zum Nachweis
auszuführen.
Menge: 550,000 m2

#### 03.02 Dachdeckerarbeiten

**03.02.0010 Konterlattung auf Dachkonstruktion, 24/48 mm**
Konterlattung aus ungehobelten Latten
aus Nadelholz auf vorhandene Dachkonstruktion, incl. Höhenausgleich bis 20 mm.
Holzart  : Fichte / Tanne / Kiefer
Holzfeuchte  : mind. halbtrocken
(um <= 30%)
Güteklasse  : II
Schnittklasse: S (scharfkantig)
Querschnitt: 24/48 mm
ca. 5 mm dicken elastischen
und alterungsbeständigen Unterlage aus
Kunststoff zwischen Vordeckung und Lattenschnitt: 24/48
mm
Menge: 1500,000 m

**03.02.0020 Lieferung und Fachgerechte Montage, Unterdeck Unterspannbahn**
Dachfläche Lieferung und Fachgerechte Montage, Unterdeck Unterspannbahn, diffusinsoffen, Stoßüberedeckung mind.15 cm, inclusive Befestigungsmittel und Anschlüsse mit Systemklebeband
Menge: 450,000 m2

**03.02.0030 Dacheindeckung, Tonziegel, Creaton o.glw.**
Dachdeckung aus kleinformatigen Flachdachziegeln
(Tonziegel nach  DIN 456),
liefern und auf der Dachlattung verlegen,einschließlich
dem Einsetzen von  Sturmklammern, Federstahlqualität
V2A zur Sicherung der Eindeckung in der Fläche,
nach Fachregeln des DDH.
Lattung vorhanden.
Dachneigung: ca. 15 Grad

Fabrikat: Creaton, "HARMONIE" oder gleichwertig.
Farbe: naturrot.
Vor Bestellung ist eine Bemusterung mit dem Bauherrn
und dem Architekten durchzuführen.

Angeb.Fabrikat:'.......................................
'
Menge: 450,000 m2

**03.02.0040 Ortgangziegel passend zur Dacheindeckung**
Ortgangziegel, passend zur Dacheindeckung als Zulage zur Eindeckung
Menge: 80,000 m

**03.02.0050 Traufbohlen**
Traufbohlen aus Nadelholz DIN 68 365 der Güteklasse II,
Sortierklasse S10, imprägniert nach DIN 68 800 mit
geradem Querschnitt, ca. 150 x 40 mm, liefern und auf
die Konterlattung fachgerecht an der Traufkante
befestigen; als Zulage zur Trag-und Konterlattung.
Menge: 100,000 m

**03.02.0060 Traufkeilbohle**
Traufkeilbohle aus Nadelholz DIN 68 365 der
Güteklasse II, Sortierklasse  S 10, imprägniert nach
DIN 68 800, mit  trapezförmigem Querschnitt in einer
-vorderen Höhe von ca. 50 mm,
-einer hinteren Höhe von ca. 30 mm und
-einer Bohlenbreite von ca. 200 mm
liefern, auf die Sparren aufbringen;
einschließlich der,oberhalb der Bohle, auf die Sparren
aufzusetzenden Keilen, zur Auflage der Unterdeckbahn.
-Höhe der Keile  ca. 30 mm
- Keillänge von ca. 150 mm
- Sparrenabstand: ca. 70 cm
Menge: 100,000 m

**03.02.0070 Firstanfaenger/ Gratanfaenger**
First-und Gratanfänger, Firstender in Form und Farbe
passend zur Eindeckung liefern und anbringen;
als Zulage zu vor genannten Positionen.
Menge: 10,000 St

**03.02.0080 Schneefanggitter**
Schneefannggitter, h = 200 mm, komplett mit
Schneefanghaken liefern und korrosionsgeschützt in die
Dacheindeckung einbauen.
Menge: 100,000 m

**03.02.0090 Traufenzuluftelemente**
Traufe mit Traufenzuluftelementen  mit integrieten
Traufgitter als Schutz vor Vogel- und Insekteneinflug
ausbilden,einschl. liefern und auf der vorhandenen
Traufkeilbohle an Stelle der untersten Traglatte
fachgerecht montieren.
-Lüftungsquerschnitt mindestens 200 cm2/m).
-Länge: 1.000 mm;
-Elementhöhe: 32 mm,
-Kammhöhe: 60 mm,
-Farbe: ziegelrot
Fabrikat: MAGE-Lüftungselement oder gleichwertig

Angeb.Fabrikat:'.......................................
'
Menge: 80,000 m

**03.02.0100 Schieferdeckung**
Schieferdachdeckung  zurückbauen um die Dachrinne zu installieren, und nach Fertigstellung wieder einbauen
Menge: 30,000 m2

**03.02.0110 Anschluss an Durchdringungen**
Lüftungskanal DN 300 einbauen Dachabdichtung an durchdringende Bauteile (Stahlrohr UK für Lüftungen u.dgl.) 30cm hochführen und mit einer Wandanschluss-Schiene befestigen; Oberkante dauerelastisch versiegeln. Umfang der durchdirngenden Bauteile bis ca. 32cm.
Menge: 8,000 St

#### 03.03 Dachklempnerarbeiten

**03.03.0010 Hängerinne, Hauptdach, 6-teilig, liefern u. montieren**
Traufausbildung des Hauptdaches mit Hängedachrinne
nach
DIN EN 612,hergestellt aus Titanzink DIN EN 988 TÜV
geprüft,nach Quality Zinck Kriterienkatalog
Material  Titanzink, "vorbewittert"
Fabrikat  RHEINZINK o.glw.
Angeb.Fabrikat:'.......................................
'
Nenngröße  333 mm  (6-teilig), RG 150
Metalldicke  0,70 mm
einschl.  Rinnenhalter  Feder-Feder
Querschnitt b x s: 25 x 4 mm
liefern und fachgerecht montieren.Die Rinnenhalter sind
in das Traufbrett flächenbündig einzulassen und mit
geeigneten Befestigungsmitteln zu montieren.Der
Mehraufwand ist in den EP einzukalkulieren.Die
erforderlichen Dehnungselemente sind gemäß Fachregeln
einzubauen.Dachrinne mit Gefälle.
Einbauort: 4 Seiten des Hauptdaches (Walmdach)
Menge: 150,000 m

**03.03.0020 Dehnungsnaht Dachrinne**
Dehnungsnaht oder -formstück für vorgehängte halbrunde
Dachrinne herstellen, als Zulage.
Menge: 15,000 St

**03.03.0030 Rinnen-Endstücke, 6-teilig**
Rinnen-Endstücke aus Titan-Zinkblech,
0,7 mm, , für beschriebene
Dachrinnen; liefern und wasserdicht
vernieten und verlöten.
Rinnengröße: 6-teilig
Menge: 10,000 St

**03.03.0040 Rinnenwinkel, 6-teilig**
Rinnenwinkel, für halbrunde Dachrinnen, aus
Titan-Zinkblech,
0,7 mm für beschriebene
Dachrinnen; liefern und wasserdicht
vernieten und verlöten.
Rinnengröße: 6-teilig
Menge: 20,000 St

**03.03.0050 Traufblech Dachdeckung/Dachrinne**
Traufblech aus Titan-Zinkblech, 0,7 mm, vorbewittert,
liefern und als Übergang von der Dachdeckung zur
Dachrinne, 3-fach gekantet; durchlaufend anbringen.
Zuschnitt: 333 mm
Menge: 150,000 m

**03.03.0060 Rinneneinhangstutzen für 6-teilige Rinne**
Rinneneinhangstutzen  Form G, gerade,
passend zum Regenfallrohr, hergestellt aus Titanzink
DIN EN 988, TÜV geprüft, nach Quality Zinc
Kriterienkatalog
Größe passend für 333-Zuschnitt (6-teilige Rinne)
Material Titanzink, "vorbewittert"
Fabrikat RHEINZINK o.glw.
Angeb. Fabrikat:
'..................................................'
einschließlich Ausschnitt als ovale Einlauföffnung an
die Dachrinne liefern und einbauen.
Hinweis:
Der Rinneneinhangstutzen kann auch als
Tiefpunktschiebenaht verwendet werden.
Menge: 15,000 St

**03.03.0070 Laubschutz für 6-teilige Dachrinne**
Laubschutz aus Titanzink, geeignet für vorbeschriebene
halbrunde Dachrinne aus Zinkblech, liefern und
fachgerecht einbauen.
Fabrikat: Rheinzink "Laubschutz" o.glw.
Angeb. Fabrikat: '.....................................
.............'
Menge: 80,000 m

**03.03.0080 Regenfallrohr, DN 100, liefern und montieren**
Regenfallrohr, rund,  aus Titanzink DIN EN 988,
vorbewittert, für Entwässerung des Walmdaches  liefern
und montieren,
Nenngröße DN 100
Metalldicke 0,70 mm
einschließlich zu liefernden  Rohrschellen aus
RHEINZINK-massiv, mit 100 mm
Schraubstift und Endloswulst liefern und
fachgerecht auf Außenwand mit WDVS  montieren.
Menge: 64,000 m

**03.03.0090 Rohrbogen DN 100**
Rohrbogen, 45¦, passend zum Regenfallrohr DN100,
hergestellt aus Titanzink DIN EN 988, TÜV geprüft,
nach Quality Zinc Kriterienkatalog
vorbewittert, liefern und fachgerecht montieren.
Menge: 20,000 St

**03.03.0100 Standrohr, DN 100**
Standrohre mit ovaler Reinigungsöffnung aus
verzinktem, nahtlosen Stahlrohr, einschl. verlängerter,
lösbarer Schellen, liefern und fachgerecht
einbauen.
Der Preis versteht sich incl. dem Anschließen
der Fallrohre an die liegenden Grundleitungen sowie
allen Zuschneidearbeiten zur Anpassung an die
jeweilige Sockelhöhe.
Durchmesser: DN 100
Länge: ca. 1,00 m
Menge: 4,000 St

**03.03.0110 Standrohrkappen DN 100**
Standrohrkappen aus Titan-Zinkblech, vorbewittert,
passend zu den beschriebenen Fallrohren,
als Verbindung und Übergang der Regenfallrohre zu den
Standrohren der vorgenannten Position liefern und
einbauen.
Durchmesser: DN 100 mm
Menge: 4,000 St

**03.03.0120 Rohrbogen DN 80**
Rohrbogen, 45¦, passend zum Regenfallrohr DN 80,
hergestellt aus Titanzink DIN EN 988, TÜV geprüft,
nach Quality Zinc Kriterienkatalog
vorbewittert, liefern und fachgerecht montieren.
Menge: 12,000 St

**03.03.0130 Wandanschluss**
Wandanschluss  mit Anschlussprofil und Kappleiste
an Außenwänden
hergestellt aus Titanzink DIN EN 988,
Oberflächenqualität: "vorbewittert".
Lieferung und Montage der Wandanschlussprofile.
- Nenngröße: 300 mm
- Metalldicke: 0,70 mm
- Abkantungen: 3 St
- seitliche Aufstellhöhen: 120 mm
Die Abdeckungen sind aufzustellen, mit einer
Rückkantung zu versehen, und wandseitig mittels Haften
fachgerecht zu befestigen. Dachseitig erhalten die
Profile einen Wasserfalz und werden unter der
Dacheindeckung in den Haftstreifen eingehangen.
Wandanschlussfixierung  der Anschlussbleche
an aufgehende Bauteile mit  Kappleiste, inkl.
dauerelastischer Versiegelung und
Befestigungsmittel, liefern und montieren.
- Befestugng:  auf Treppenhauswand,
Fabrikat: Anschlussprofil RHEINZINK o.glw.

Angeb. Fabrikat:'.....................................'
Menge: 100,000 m

#### 03.04 Stundensatz Helfer

*Hinweis: Vorbemerkungen zu Stundenlohnarbeiten*
Vorbemerkungen zu Stundenlohnarbeiten

Stundenlohnarbeiten dürfen nur auf besondere Anweisung
der Bauleitung ausgeführt werden. Nachweise hierfür
sind täglich zur Anerkennung vorzulegen.
Mit der Unterzeichnung dieses Angebotes erklärt der
Bieter rechtsverbindlich, daß die Verrechnungssätze der
Stundenlohnarbeiten unter Beachtung der
preisrechtlichen Vorschriften ermittelt sind und
unabhängig von der Anzahl der abgerechneten Stunden
Gültigkeit haben.
Die Verrechnungskosten beinhalten die Gemeinkosten,
Sozialbeiträge, evtl. vermögenswirksame
Leistungen, sowie sonstige Nebenkosten.
Die Stundenlohnzettel sind dem Vertreter des
Auftraggebers täglich (Original mit Kopie) zur
Unterzeichnung vorzulegen.
Das Original ist zum Verbleib beim Auftraggeber
bestimmt.

**03.04.0010 Stundensatz Meister**
Menge: 5,000 h

**03.04.0020 Stundensatz Facharbeiter**
Menge: 100,000 h

**03.04.0030 Stundensatz Helfer**
Menge: 100,000 h
